# Unité de traitement d'air, pour mise en place dans un faux plafond, Hydronic CTB2-H 15/FG6 "CIAT", avec vanne "HIDROFIVE"

- Propriété du fichier: CYPE INGENIEROS, S.A.
- Format: FIEBDC-3/2002
- Devise: EUR
- Coûts indirects: 3.00 %
- Frais généraux: 13.00 %
- Bénéfice: 6.00 %
- TVA: 20.00 %

## T Équipements techniques

### TV Climatisation et ventilation

#### TVU Unités de traitement d'air

**TVU020** U Unité de traitement d'air, pour mise en place dans un faux plafond, Hydronic CTB2-H 15/FG6 "CIAT", avec vanne "HIDROFIVE".
Unité de traitement d'air, pour mise en place dans un faux plafond, Hydronic CTB2-H 15/FG6 "CIAT", avec batterie d'eau froide de 3 lignes en cuivre/aluminium avec séparateur de gouttes standard à maille métallique, de faible hauteur (380 mm), carrosserie extérieure peinte en vert (RAL 5018) et gris (RAL 7024), panneau sandwich avec isolation en laine de roche M0 de 25 mm d'épaisseur, ventilateur centrifuge de couplage direct monophasé de 230 V, filtre gravimétrique plissé G4 avec traitement antimicrobien; avec vanne à trois voies avec bypass (4 voies), modèle VMP469.10-1, "HIDROFIVE", avec actionneur STA71HDF. Totalement montée, connectée et mise en marche par l'entreprise installatrice pour le contrôle de son bon fonctionnement.
Inclut: Implantation de l'unité. Mise en place et fixation de l'unité. Connecté aux réseaux de conduction d'eau, électrique, de récupération des condensats, et aux conduits. Mise en marche.
Critère de métré de projet: Nombre d'unités prévues, selon documentation graphique du Projet.
Critère de mesure de l'ouvrage: On mesurera le nombre d'unités réellement exécutées selon les spécifications du Projet.

| Code | U | Désignation | Quantité | Prix | Montant |
|---|---|---|---|---|---|
| mt42ctc010a | U | Unité de traitement d'air, pour mise en place dans un faux plafond, Hydronic CTB2-H 15/FG6 "CIAT", avec batterie d'eau froide de 3 lignes en cuivre/aluminium avec séparateur de gouttes standard à maille métallique, de faible hauteur (380 mm), carrosserie extérieure peinte en vert (RAL 5018) et gris (RAL 7024), panneau sandwich avec isolation en laine de roche M0 de 25 mm d'épaisseur, ventilateur centrifuge de couplage direct monophasé de 230 V, filtre gravimétrique plissé G4 avec traitement antimicrobien. (matériau) | 1.000 | 1389.44 | 1389.44 |
| mt42vsi010lg | U | Vanne à trois voies avec bypass (4 voies), modèle VMP469.10-1, "HIDROFIVE", avec actionneur STA71HDF; y compris connexions et le montage. (matériau) | 1.000 | 100.00 | 100.00 |
| mo005 | h | Compagnon professionnel III/CP2 installateur de climatisation. (main-d'œuvre) | 4.000 | 26.36 | 105.44 |
| mo104 | h | Ouvrier professionnel II/OP installateur de climatisation. (main-d'œuvre) | 4.000 | 23.22 | 92.88 |
| % | % | Coûts directs complémentaires | 2 % | 1687.76 | 33.76 |
|  |  | Coûts directs |  |  | 1721.52 |
