# Ventilo-convecteur à cassette

- Propriété du fichier: CYPE INGENIEROS, S.A.
- Format: FIEBDC-3/2002
- Devise: EUR
- Coûts indirects: 3.00 %
- Frais généraux: 13.00 %
- Bénéfice: 6.00 %
- TVA: 20.00 %

**TVO100** U Ventilo-convecteur à cassette, modèle Melody 61 "CIAT", système à deux tubes, de 570x570x295 mm, puissance frigorifique totale nominale de 2,03 kW (température humide d'entrée de l'air: 19°C; température d'entrée de l'eau: 7°C, écart de température: 5°C), puissance calorifique nominale de 2,69 kW (température d'entrée de l'air: 20°C; température d'entrée de l'eau: 50°C), à 3 vitesses, débit d'eau nominal de 0,418 m³/h, débit d'air nominal de 360 m³/h et puissance sonore nominale de 38 dBA, avec vanne à trois voies avec bypass (4 voies), modèle VMP469.10-1,6, "HIDROFIVE", avec actionneur STA71HDF. Comprend les éléments pour la suspension au plafond. Totalement monté, connecté et mis en marche par l'entreprise installatrice pour le contrôle de son bon fonctionnement.
Ventilo-convecteur à cassette, modèle Melody 61 "CIAT", système à deux tubes, de 570x570x295 mm, puissance frigorifique totale nominale de 2,03 kW (température humide d'entrée de l'air: 19°C; température d'entrée de l'eau: 7°C, écart de température: 5°C), puissance calorifique nominale de 2,69 kW (température d'entrée de l'air: 20°C; température d'entrée de l'eau: 50°C), à 3 vitesses, débit d'eau nominal de 0,418 m³/h, débit d'air nominal de 360 m³/h et puissance sonore nominale de 38 dBA, avec vanne à trois voies avec bypass (4 voies), modèle VMP469.10-1,6, "HIDROFIVE", avec actionneur STA71HDF. Comprend les éléments pour la suspension au plafond. Totalement monté, connecté et mis en marche par l'entreprise installatrice pour le contrôle de son bon fonctionnement.
Inclut: Implantation de l'unité. Mise en place et fixation de l'unité. Connecté aux réseaux de conduction d'eau, électrique et de récupération des condensats. Mise en marche.
Critère de métré de projet: Nombre d'unités prévues, selon documentation graphique du Projet.
Critère de mesure de l'ouvrage: On mesurera le nombre d'unités réellement exécutées selon les spécifications du Projet.

| Code | U | Désignation | Quantité | Prix | Montant |
|---|---|---|---|---|---|
| mt42ftc300jb | U | Ventilo-convecteur à cassette, modèle Melody 61 "CIAT", système à deux tubes, de 570x570x295 mm, puissance frigorifique totale nominale de 2,03 kW (température humide d'entrée de l'air: 19°C; température d'entrée de l'eau: 7°C, écart de température: 5°C), puissance calorifique nominale de 2,69 kW (température d'entrée de l'air: 20°C; température d'entrée de l'eau: 50°C), à 3 vitesses, débit d'eau nominal de 0,418 m³/h, débit d'air nominal de 360 m³/h et puissance sonore nominale de 38 dBA. (matériau) | 1.000 | 945.36 | 945.36 |
| mt42www090 | U | Kit de support pour la suspension du plafond, constitué de quatre tiges filetées en acier galvanisé, avec leurs chevilles, écrous et rondelles correspondants. (matériau) | 1.000 | 22.00 | 22.00 |
| mt42vsi010mh | U | Vanne à trois voies avec bypass (4 voies), modèle VMP469.10-1,6, "HIDROFIVE", avec actionneur STA71HDF; y compris connexions et le montage. (matériau) | 1.000 | 112.00 | 112.00 |
| mt37sve010b | U | Vanne à sphère en laiton nickelé à visser de 1/2". (matériau) | 2.000 | 4.13 | 8.26 |
| mo005 | h | Compagnon professionnel III/CP2 installateur de climatisation. (main-d'œuvre) | 3.508 | 26.36 | 92.47 |
| mo104 | h | Ouvrier professionnel II/OP installateur de climatisation. (main-d'œuvre) | 3.508 | 23.22 | 81.46 |
| % | % | Coûts directs complémentaires | 2 % | 1261.55 | 25.23 |
|  |  | Coûts directs |  |  | 1286.78 |
