# Pompe à chaleur non réversible

- Propriété du fichier: CYPE INGENIEROS, S.A.
- Format: FIEBDC-3/2002
- Devise: EUR
- Coûts indirects: 3.00 %
- Frais généraux: 13.00 %
- Bénéfice: 6.00 %
- TVA: 20.00 %

**TVP070** U Pompe à chaleur non réversible, air-eau, modèle QTBH-30 "CIAT", puissance calorifique nominale de 6,7 kW (température humide d'entrée de l'air: 6°C; température de sortie de l'eau: 50°C, écart de température: 5°C), avec groupe hydraulique (vase d'expansion de 5 l, pression nominale disponible de 209,7 kPa) et ballon tampon de 30 l, débit d'eau nominal de 1 m³/h, débit d'air nominal de 2500 m³/h, pression d'air nominale de 68,67 Pa et puissance sonore de 78,4 dBA; avec filtre, thermomanomètres, vanne de sécurité réglée sur 4 bar et purgeur automatique d'air, avec réfrigérant R-407C, avec contrôle de débit, pour installation en intérieur. Totalement montée, connectée et mise en marche par l'entreprise installatrice pour le contrôle de son bon fonctionnement.
Pompe à chaleur non réversible, air-eau, modèle QTBH-30 "CIAT", puissance calorifique nominale de 6,7 kW (température humide d'entrée de l'air: 6°C; température de sortie de l'eau: 50°C, écart de température: 5°C), avec groupe hydraulique (vase d'expansion de 5 l, pression nominale disponible de 209,7 kPa) et ballon tampon de 30 l, débit d'eau nominal de 1 m³/h, débit d'air nominal de 2500 m³/h, pression d'air nominale de 68,67 Pa et puissance sonore de 78,4 dBA; avec filtre, thermomanomètres, vanne de sécurité réglée sur 4 bar et purgeur automatique d'air, avec réfrigérant R-407C, avec contrôle de débit, pour installation en intérieur. Totalement montée, connectée et mise en marche par l'entreprise installatrice pour le contrôle de son bon fonctionnement.
Inclut: Implantation de l'unité. Mise en place et fixation de l'unité et de ses accessoires. Connecté aux réseaux de conduction d'eau, électrique et de récupération des condensats. Mise en marche.
Critère de métré de projet: Nombre d'unités prévues, selon documentation graphique du Projet.
Critère de mesure de l'ouvrage: On mesurera le nombre d'unités réellement exécutées selon les spécifications du Projet.
Critère d'évaluation économique: Le prix ne comprend pas les éléments antivibratoires de sol.

| Code | U | Désignation | Quantité | Prix | Montant |
|---|---|---|---|---|---|
| mt42bcc040J | U | Pompe à chaleur non réversible, air-eau, modèle QTBH-30 "CIAT", puissance calorifique nominale de 6,7 kW (température humide d'entrée de l'air: 6°C; température de sortie de l'eau: 50°C, écart de température: 5°C), avec groupe hydraulique (vase d'expansion de 5 l, pression nominale disponible de 209,7 kPa) et ballon tampon de 30 l, débit d'eau nominal de 1 m³/h, débit d'air nominal de 2500 m³/h, pression d'air nominale de 68,67 Pa et puissance sonore de 78,4 dBA; avec filtre, thermomanomètres, vanne de sécurité réglée sur 4 bar et purgeur automatique d'air. (matériau) | 1.000 | 4615.52 | 4615.52 |
| mt42www030 | U | Détecteur de flux type palette, en acier galvanisé avec couverture en ABS. (matériau) | 1.000 | 53.00 | 53.00 |
| mt37www050c | U | Manchon antivibration, en caoutchouc, avec filet de 1", pour une pression maximale de travail de 10 bar. (matériau) | 2.000 | 16.60 | 33.20 |
| mo005 | h | Compagnon professionnel III/CP2 installateur de climatisation. (main-d'œuvre) | 6.600 | 26.36 | 173.98 |
| mo104 | h | Ouvrier professionnel II/OP installateur de climatisation. (main-d'œuvre) | 6.600 | 23.22 | 153.25 |
| % | % | Coûts directs complémentaires | 2 % | 5028.95 | 100.58 |
|  |  | Coûts directs |  |  | 5129.53 |
