# Ventilo-convecteur horizontal sans carrosserie

- Propriété du fichier: CYPE INGENIEROS, S.A.
- Format: FIEBDC-3/2002
- Devise: EUR
- Coûts indirects: 3.00 %
- Frais généraux: 13.00 %
- Bénéfice: 6.00 %
- TVA: 20.00 %

**TVO050** U Ventilo-convecteur horizontal sans carrosserie, modèle Major 2 NCH Y 426 "CIAT", avec distribution par gaines circulaires, système à quatre tubes, puissance frigorifique totale nominale de 1,65 kW (température humide d'entrée de l'air: 19°C; température d'entrée de l'eau: 7°C, écart de température: 5°C), puissance calorifique nominale de 1,75 kW (température d'entrée de l'air: 20°C; température d'entrée de l'eau: 70°C), à 3 vitesses, débit d'eau nominal de 0,358 m³/h, débit d'air nominal de 220 m³/h, pression d'air nominale de 27 Pa et puissance sonore nominale de 46 dBA, avec vanne à trois voies avec bypass (4 voies), modèle VMP469.10-1, "HIDROFIVE", avec actionneur STA71HDF, pour la batterie froide, et vanne à trois voies avec bypass (4 voies), modèle VMP469.10-1, "HIDROFIVE", avec actionneur STA71HDF, pour la batterie chaude. Comprend les éléments pour la suspension au plafond. Totalement monté, connecté et mis en marche par l'entreprise installatrice pour le contrôle de son bon fonctionnement.
Ventilo-convecteur horizontal sans carrosserie, modèle Major 2 NCH Y 426 "CIAT", avec distribution par gaines circulaires, système à quatre tubes, puissance frigorifique totale nominale de 1,65 kW (température humide d'entrée de l'air: 19°C; température d'entrée de l'eau: 7°C, écart de température: 5°C), puissance calorifique nominale de 1,75 kW (température d'entrée de l'air: 20°C; température d'entrée de l'eau: 70°C), à 3 vitesses, débit d'eau nominal de 0,358 m³/h, débit d'air nominal de 220 m³/h, pression d'air nominale de 27 Pa et puissance sonore nominale de 46 dBA, avec vanne à trois voies avec bypass (4 voies), modèle VMP469.10-1, "HIDROFIVE", avec actionneur STA71HDF, pour la batterie froide, et vanne à trois voies avec bypass (4 voies), modèle VMP469.10-1, "HIDROFIVE", avec actionneur STA71HDF, pour la batterie chaude. Comprend les éléments pour la suspension au plafond. Totalement monté, connecté et mis en marche par l'entreprise installatrice pour le contrôle de son bon fonctionnement.
Inclut: Implantation de l'unité. Mise en place et fixation de l'unité. Connecté aux réseaux de conduction d'eau, électrique, de récupération des condensats, et aux conduits. Mise en marche.
Critère de métré de projet: Nombre d'unités prévues, selon documentation graphique du Projet.
Critère de mesure de l'ouvrage: On mesurera le nombre d'unités réellement exécutées selon les spécifications du Projet.

| Code | U | Désignation | Quantité | Prix | Montant |
|---|---|---|---|---|---|
| mt42ftc500jgI | U | Ventilo-convecteur horizontal sans carrosserie, modèle Major 2 NCH Y 426 "CIAT", avec distribution par gaines circulaires, système à quatre tubes, puissance frigorifique totale nominale de 1,65 kW (température humide d'entrée de l'air: 19°C; température d'entrée de l'eau: 7°C, écart de température: 5°C), puissance calorifique nominale de 1,75 kW (température d'entrée de l'air: 20°C; température d'entrée de l'eau: 70°C), à 3 vitesses, débit d'eau nominal de 0,358 m³/h, débit d'air nominal de 220 m³/h, pression d'air nominale de 27 Pa et puissance sonore nominale de 46 dBA. (matériau) | 1.000 | 531.44 | 531.44 |
| mt42www090 | U | Kit de support pour la suspension du plafond, constitué de quatre tiges filetées en acier galvanisé, avec leurs chevilles, écrous et rondelles correspondants. (matériau) | 1.000 | 22.00 | 22.00 |
| mt42vsi010lg | U | Vanne à trois voies avec bypass (4 voies), modèle VMP469.10-1, "HIDROFIVE", avec actionneur STA71HDF; y compris connexions et le montage. (matériau) | 2.000 | 100.00 | 200.00 |
| mt37sve010b | U | Vanne à sphère en laiton nickelé à visser de 1/2". (matériau) | 4.000 | 4.13 | 16.52 |
| mo005 | h | Compagnon professionnel III/CP2 installateur de climatisation. (main-d'œuvre) | 3.697 | 26.36 | 97.45 |
| mo104 | h | Ouvrier professionnel II/OP installateur de climatisation. (main-d'œuvre) | 3.697 | 23.22 | 85.84 |
| % | % | Coûts directs complémentaires | 2 % | 953.25 | 19.07 |
|  |  | Coûts directs |  |  | 972.32 |
