# Pompe à chaleur réversible

- Propriété du fichier: CYPE INGENIEROS, S.A.
- Format: FIEBDC-3/2002
- Devise: EUR
- Coûts indirects: 3.00 %
- Frais généraux: 13.00 %
- Bénéfice: 6.00 %
- TVA: 20.00 %

**TVP020** U Pompe à chaleur réversible, air-eau, modèle Hidropack IWEB-90 "CIAT", puissance frigorifique nominale de 19,5 kW (température d'entrée de l'air: 35°C; température de sortie de l'eau: 7°C, écart de température: 5°C), puissance calorifique nominale de 21,8 kW (température humide d'entrée de l'air: 6°C; température de sortie de l'eau: 45°C), avec groupe hydraulique (vase d'expansion de 12 l, pression nominale disponible de 102 kPa) et ballon tampon de 100 l, débit d'eau nominal de 3,4 m³/h, débit d'air nominal de 10000 m³/h et puissance sonore de 73,8 dBA; avec interrupteur de débit, filtre, thermomanomètres, vanne de sécurité réglée sur 4 bar et purgeur automatique d'air, avec réfrigérant R-410A, pour installation en extérieur. Totalement montée, connectée et mise en marche par l'entreprise installatrice pour le contrôle de son bon fonctionnement.
Pompe à chaleur réversible, air-eau, modèle Hidropack IWEB-90 "CIAT", puissance frigorifique nominale de 19,5 kW (température d'entrée de l'air: 35°C; température de sortie de l'eau: 7°C, écart de température: 5°C), puissance calorifique nominale de 21,8 kW (température humide d'entrée de l'air: 6°C; température de sortie de l'eau: 45°C), avec groupe hydraulique (vase d'expansion de 12 l, pression nominale disponible de 102 kPa) et ballon tampon de 100 l, débit d'eau nominal de 3,4 m³/h, débit d'air nominal de 10000 m³/h et puissance sonore de 73,8 dBA; avec interrupteur de débit, filtre, thermomanomètres, vanne de sécurité réglée sur 4 bar et purgeur automatique d'air, avec réfrigérant R-410A, pour installation en extérieur. Totalement montée, connectée et mise en marche par l'entreprise installatrice pour le contrôle de son bon fonctionnement.
Inclut: Implantation de l'unité. Mise en place et fixation de l'unité et de ses accessoires. Connecté aux réseaux de conduction d'eau, électrique et de récupération des condensats. Mise en marche.
Critère de métré de projet: Nombre d'unités prévues, selon documentation graphique du Projet.
Critère de mesure de l'ouvrage: On mesurera le nombre d'unités réellement exécutées selon les spécifications du Projet.
Critère d'évaluation économique: Le prix ne comprend pas les éléments antivibratoires de sol.

| Code | U | Désignation | Quantité | Prix | Montant |
|---|---|---|---|---|---|
| mt42bcc120lea | U | Pompe à chaleur réversible, air-eau, modèle Hidropack IWEB-90 "CIAT", puissance frigorifique nominale de 19,5 kW (température d'entrée de l'air: 35°C; température de sortie de l'eau: 7°C, écart de température: 5°C), puissance calorifique nominale de 21,8 kW (température humide d'entrée de l'air: 6°C; température de sortie de l'eau: 45°C), avec groupe hydraulique (vase d'expansion de 12 l, pression nominale disponible de 102 kPa) et ballon tampon de 100 l, débit d'eau nominal de 3,4 m³/h, débit d'air nominal de 10000 m³/h et puissance sonore de 73,8 dBA; avec interrupteur de débit, filtre, thermomanomètres, vanne de sécurité réglée sur 4 bar et purgeur automatique d'air. (matériau) | 1.000 | 7257.12 | 7257.12 |
| mt37www050e | U | Manchon antivibration, en caoutchouc, avec filet de 1 1/4", pour une pression maximale de travail de 10 bar. (matériau) | 2.000 | 18.92 | 37.84 |
| mo005 | h | Compagnon professionnel III/CP2 installateur de climatisation. (main-d'œuvre) | 9.767 | 26.36 | 257.46 |
| mo104 | h | Ouvrier professionnel II/OP installateur de climatisation. (main-d'œuvre) | 9.767 | 23.22 | 226.79 |
| % | % | Coûts directs complémentaires | 2 % | 7779.21 | 155.58 |
|  |  | Coûts directs |  |  | 7934.79 |
